# 24-011 Neuenhaus, Neubau KiTa
Angebotsaufforderung (GAEB DA XML 3.3, DA83)
Projekt: 24-011
Währung: EUR
Vergabeart: Öffentliche Ausschreibung
Eröffnung: 13.07.2016
Abgabeort: Gemeinde Emlichheim; Hauptstraße 24; 49824 Emlichheim
Ausführungsbeginn: 01.08.2016
Erstellt mit: GXML Toolbox V3.3 R20220330, ORCA AVA 27 27.00.00, 17.12.2025

## Allgemeine Beschreibung des Bauvorhabens
Die Gemeinde Neuenhaus plant den Neubau einer Kindertagesstätte mit zwei Regelgruppen und zwei Krippengruppen.

Der geplante Neubau hat folgende Abmessungen:
Länge x Breite:  ca. 45m x 40m
Höhe Flachdach: ca.  4m
Höhe Satteldach: ca.  6 - 7m

BRI  4.503,20 m³
NGF:  1143,34 m²
BGF:  1385,60 m²

Der Neubau ist eingeschossig mit Flachdach- und Satteldachflächen.

Die Flachdachkonstruktion wird in einer Massivbauweise mit einer "harten Bedachung" und einer extensiven Dachbegrünung ausgeführt. Die Satteldachflächen erhalten Tonziegel als Bedachung. Die Außenwände und die tragenden Innenwände werden massiv aus einem KS-Mauerwerk hergestellt. Die Fassade besteht aus Verblendsteinen und HPL Platten. Die Fenster und Türen werden hauptsächlich in Kunststoff ausgeführt.

Der Bauherr hat die Berechtigung von allen am Bau beteiligten Unternehmen für ein Bauschild eine Gebühr zu erheben. Für das gemeinsame Baustellenschild können einheitliche Schilder erworben werden. Werbung/ Plakatierung auf/am Bauzaun ist nicht erlaubt.

Einzukalkulieren ist die Teilnahme an regelmäßigen Baubesprechungen (wöchentlich je nach Aktualität).

## Ausführung von Bauleistungen. Vertragsbedingungen
I. Baustelle

1. Der Auftragnehmer hat sich über die Zufahrtswege informiert. Lager und Arbeitsplätze befinden sich nur in geringer Fläche auf dem Baugelände. Etwa darüber hinaus erforderliche Lager- und Arbeitsplätze hat der Auftragnehmer zu beschaffen; die Kosten sind durch die  Vertragspreise abgegolten. Der Auftragnehmer hat sich rechtzeitig vor Beginn der Arbeiten darüber zu informieren, ob und welche Leitungen, Rohre, Kabel usw. sich auf dem Grundstück befinden.

1. Firmenschilder dürfen nur mit Genehmigung des Auftraggebers angebracht werden. Wird ein gemeinsames Bauschild aller beteiligten Unternehmer aufgestellt, so hat der Auftragnehmer sich anteilig an den Kosten zu beteiligen. An Bauten und Bauzäunen dürfen Werbemittel (Plakate u.d.g.) nur im Einvernehmen mit dem Auftraggeber angebracht werden.

1. Der Rohbauunternehmer ist verpflichtet, erforderliche Zufahrtswege anzulegen und zu erhalten und diese anderen auf der Baustelle tätigen Firmen kostenlos zur Verfügung zu stellen und zu erhalten.

1. Der Rohbauunternehmer  hat vor Einrichtung der Baustelle dem Auftraggeber einen Baustellenplan zu übergeben, aus dem Werkplätze, Lagerplätze, Lagerräume, Baracken usw. ersichtlich sind. Mit der Durchführung der Arbeiten darf nur begonnen werden, wenn der Baustellenplan genehmigt ist.

1. Der Auftragnehmer ist verpflichtet, den durch seine Arbeiten entstehenden Bauschutt und die verursachten Verschmutzungen sofort gründlich und entsprechend dem Baufortschritt, mindestens jedoch wöchentlich  auch außerhalb des Gebäudes zu beseitigen, und zwar ohne jede Aufforderung. Ist Bauschutt nach erfolgter Aufforderung nicht innerhalb von zwei Tagen beseitigt, ist der Auftraggeber berechtigt, die Baureinigung und Schuttbeseitigung durch Dritte ausführen zu lassen. Die insoweit entstehenden Kosten trägt der Auftragnehmer.

1. Der Auftragnehmer ist verpflichtet, auf Verlangen unentgeltlich Probestücke anzufertigen und bis zur Abnahme vorzuhalten.

1. Der Rohbauunternehmer ist verpflichtet, auf Verlangen des Auftraggebers an der Baustelle einen Fernsprechanschluss einzurichten und diesen am Bau Beteiligten gegen Erstattung der Gebühren in dem für den Baustellenbetrieb notwendigen Umfange zur Verfügung zu stellen. Abrechnung der anteiligen Gebühren obliegt dem Rohbauunternehmer.

  Die in Auftrag gegebenen Arbeiten sind unter Leitung eines erfahrenen Bauführers mit nachweislich vorhandener Erfahrung und Vorbildung auszuführen. Der Bauführer oder sein Vertreter hat ständig auf der Baustelle zu sein, sein Name und der seines Stellvertreters ist der Bauleitung schriftlich mitzuteilen.

II. Durchführung der Bauleistung

1. Mit der Durchführung von Stundenlohnarbeiten hat der Auftragnehmer Stundenlohnzettel mindestens zweimal wöchentlich vorzulegen. Sie werden bei der Berechnung nur anerkannt, wenn sie von dem zuständigen Bauleiter oder Bauherrn unterschrieben sind. Leistungsstunden für Betriebsinhaber, Bauführer, Bauleiter, Meister, Polier, und Hilfspoliere werden dabei nicht vergütet.

1. Maße in den Zeichnungen sind an der Baustelle zu überprüfen.
  Unstimmigkeiten sind vor Inangriffnahme der Arbeiten der Bauleitung mitzuteilen. Für die Installationsarbeiten (Gas, Wasser, Strom, Heizung) haben die ausführenden Unternehmer die Abnahme durch die zuständigen örtlichen Versorgungswerke zu veranlassen und die evtl. vorgeschriebenen Zeichnungen, Anträge und andere technische Unterlagen zu liefern. Diese und die Kosten für die Abnahme gehen zu Lasten des ausführenden Unternehmers. Das gleiche gilt für andere Arbeiten, z.B. für den Nachweis der Betongüte und des Schall- und Wärmeschutzes.
2. Der Auftragnehmer ist verpflichtet, zur Sicherung gesetzlicher Schadensersatzansprüche eine Haftpflichtversicherung abzuschließen und den Abschluss auf Verlangen durch Vorlage der Versicherungspolice nachzuweisen. Der Auftragnehmer tritt Freistellungsansprüche gegen seine Haftpflichtversicherung dem Auftraggeber ab.

1. Der Auftraggeber hat eine Bauwesenversicherung abgeschlossen. Die insoweit entstehenden Kosten werden anteilig auf die am Bauvorhaben Beteiligten umgelegt.
2. Die Abnahme hat förmlich stattzufinden. Sie ist von dem Auftragnehmer schriftlich zu beantragen. Der Auftraggeber hat die Abnahme binnen vier Wochen nach schriftlicher Beantragung durch den Auftragnehmer durchzuführen.

III. Zusätzliche Vertragsbedingungen

1. Lieferung und Verarbeiten
  Mit den im  Leistungsverzeichnis enthaltenen Angaben über Bauteil, Baustoff und Abmessungen gilt die Lieferung sowie auch der Einbau, Herstellungsvorgang und -ablauf bis zur fertigen Leistung unter Zugrundelegung der anerkannten Regeln der Technik und der gesetzlichen und behördlichen Vorschriften als beschrieben.
  Reine Lieferleistungen sind besonders ausgewiesen und sind mit der Übergabe der Teile und der Abnahme durch den AG abgeschlossen.

1. Verpflichtung der Vollständigkeit
  Für die angebotenen Leistungen übernimmt der Auftragnehmer die Verpflichtungen der Vollständigkeit, d. h.  besondere Leistungen und Nebenleistungen, Nebenlieferungen, die bei den Positionen nicht oder unvollständig benannt wurden, sind in die Einheitspreise einzukalkulieren, auch wenn sie im Leistungsverzeichnis nicht ausdrücklich erwähnt sind.

1. Erschwernisse Bauwerksgeometrie
  Erschwernisse aus der Bauwerksgeometrie sind bei allen Bauteilen und Leistungen zu berücksichtigen und in die Einheitspreise einzukalkulieren. Hierzu gehört auch das Anarbeiten an Schrägen, Krümmungen sowie alle Eckausbildungen, wenn diese in den Einzelpositionen nicht besonders erwähnt oder erfasst sind.

1. Zeitversetzte Ausführung
  Zeitversetzte Ausführung der Arbeiten und Ausführung in Einzelabschnitten gem. Bauablauf sind einzukalkulieren. Arbeitsunterbrechungen und zusätzliche An- und Abfahrten werden nicht gesondert vergütet.

IV. Technische Vorbemerkungen

1. Allgemein
  Die gesamte Baustelleneinrichtung wird falls nicht extra ausgeschrieben in die Einheitspreise eingerechnet. Sie umfasst alle Arbeiten, die zur Einrichtung und zur Unterhaltung der Baustelle gehören. Dies sind im Besonderen:

  Erstellen und Vorhalten, sowie das Wiederabbauen der berufsgenossenschaftlich erforderlichen Abschrankungen und Gerüste, Auf- und Abbau, Vor- und Unterhaltung aller notwendigen Maschinen, Geräte, Materiallager, Aufenthaltsräume, Sozialeinrichtungen, Baustellenbeleuchtung etc., sowie erforderliche Sondermaßnahmen, Winterbaumaßnahmen, Versicherungen usw.

1. Ein Wasser- u. Stromanschlusskasten wird für die Bauzeit vom Rohbauunternehmer vorgehalten. Die Herstellung der Zuleitungen zu den Verwendungsstellen ist Sache des Auftragnehmers und ist in den Einheitspreisen enthalten. Alle Verbrauchskosten sind mit dem Rohbauunternehmer abzurechnen, oder werden von der Bauleitung festgelegt. Die Kosten werden von der Schlussrechnung abgezogen.

1. Vorhaltung bis zur Übergabe
  Die Vorhaltung der nachfolgend beschriebenen Leistungen erstreckt sich auf die gesamte Bauzeit des Bauwerks bis zur Übergabe bzw. Abnahme. Alle aufgeführten Maßnahmen und Leistungen sind betriebssicher und betriebsbereit auszuführen, vorzuhalten und später ordnungsgemäß zu beseitigen.

1. Kapazität
  Die zur Erfüllung der vertraglichen Leistungen erforderlichen Arbeitskräfte sowie Arbeitsmaschinen und Einrichtungen sind in ausreichender Kapazität zur Verfügung zu stellen und ggf. zu ergänzen.

  Die Beschaffung von Flächen und Lagern, sofern die vom AG zur Verfügung gestellten nicht ausreichen, ist Sache des AN.

1. Lärmemission
  Der Auftragnehmer ist verpflichtet, die Lärmemissionen der Baugeräte und -maschinen durch primären und sekundären Schallschutz auf ein mögliches Mindestmaß zu beschränken. Hierbei sind die allgemeinen Verwaltungsvorschriften gegen Baulärm in der neuesten Fassung, sowie die neuesten Lärmschutzverordnungen zu beachten. Bei Nichtbefolgung haftet der Auftragnehmer u.a. für alle hierdurch evtl. entstehenden Haftpflichtansprüche. Erschwernisse durch behördliche Auflagen sind in die Einheitspreise einzukalkulieren.

1. Unfallverhütung
  Der Auftragnehmer hat zur Einhaltung aller einschlägigen Unfallverhütungsvorschriften über die gesamte Bauzeit, d.h. bis zur Herstellung und Abnahme des beauftragten Gewerkes Sorge zu tragen.

  Der Auftragnehmer hat zur Überwachung der ordnungsgemäßen Durchführung der Arbeiten und Sicherheitsmaßnahmen einen verantwortlichen, deutschsprechenden örtlichen Aufsichtsführenden zu benennen.

1. Sicherheitsmaßnahmen
  Vor Baubeginn der Arbeiten an und auf Dächern sind Sicherheitsmaßnahmen (z.B. Fanggerüste, Anseilschutz, Laufstege usw.) gegen den Absturz von Personen und gegen das Herabfallen von Baustoffen und Werkzeugen zu treffen.

  Alle Flachdachflächen mit weniger als 20 Grad Dachneigung und ohne ausreichend hohen und festen Brüstungsschutz sind an geeigneten Stellen mit Anseilpfosten zu versehen, die bei Arbeiten an und in der Nähe der Dachkanten ein sicheres Anseilen mit Sicherheitsgurten ermöglichen.

1. Gerüste
  Es dürfen nur Gerüste erstellt und benutzt werden, die den einschlägigen DIN-Normen (Gerüstordnung DIN 4420) und den Unfallverhütungsvorschriften entsprechen bzw. allgemein behördlich zugelassen sind, oder deren Verwendung auf andere Weise geregelt ist. Für Gerüste, die nicht der Bauweise gemäß Gerüstordnung DIN 4420 entsprechen, hat der Auftragnehmer an der Baustelle eine geprüfte statische Berechnung bzw. die vollständige allgemeine behördliche Zulassung kostenlos bereitzuhalten.

1. Bauabfälle, Baustellenabfälle
  Die Baustelle ist in sauberem Zustand zu halten.
  Anfallende Bauabfälle und Baustellenabfälle werden Eigentum des Auftragnehmers und sind sofort zu beseitigen. Bauabfälle und Baustellenabfälle sind gem. Vorschrift zu entsorgen.

1. Unterkünfte für Mitarbeiter des Auftragnehmers
  Die Tagesunterkünfte und Bauleiterbüros sind möglichst außerhalb der Baustellenverkehrs- und Transportbereiche und außerhalb des Schwenkbereiches von Kranlasten aufzustellen. Eine Genehmigung zum Aufstellen der Unterkünfte ist einzuholen. Evtl. Kosten sind einzukalkulieren.

1. Vorhaltung und Verbrauch
  Die Kosten für Vorhaltung, Wasser- und Stromverbrauch für alle anfallenden Arbeiten bis zur schlüsselfertigen Übergabe des Bauwerks sind in dem Pauschalpreis mit einzukalkulieren. Ein Wasser- u. Stromanschlusskasten wird für die Bauzeit vom Rohbauunternehmer vorgehalten. Die Herstellung der Zuleitungen zu den Verwendungsstellen ist Sache des Auftragnehmers und ist in den Einheitspreisen enthalten. Alle Verbrauchskosten sind mit dem Rohbauunternehmer abzurechnen.
2. Baugenehmigung
  Alle Auflagen aus der Baugenehmigung sowie alle amtlichen und gesetzlichen Auflagen und Vorschriften sind zu beachten und in die Einheitspreise einzukalkulieren.

  Besonders hingewiesen wird auf die Schutzmaßnahmen zur Erhaltung des vorhandenen Baumbestandes einschl. Bewässerung, in Absprache mit den Behörden und dem Gartenarchitekten.

1. Behörden
  Alle im Zusammenhang mit der Baustelleneinrichtung der An- und Abfuhr von Großgeräten- und Elementen erforderlichen Verhandlungen mit Behörden, Zulassungskosten und Genehmigungskosten, Miet- und Pachtkosten gehen zu Lasten des Auftragnehmers.

1. Maßnahmen außerhalb der Grundstücksfläche
  Maßnahmen außerhalb der Grundstücksfläche, welche für die Erstellung des Bauwerks und für die Bedienung der Baustelle getroffen werden müssen, sind in diesem Abschnitt pauschal zu erfassen. (Straßenaufbruch, Gehwegabbruch, Schotterstraßen usw. einschl. aller erforderlichen Schutzmaßnahmen)

  Flächen und Bauteile, die unter diese Maßnahmen fallen, sind nach Beendigung der Bauzeit auf Anordnung der örtlichen Bauleitung, bei Flächen/Bauteilen außerhalb des Grundstückes gem. Vorschrift der Stadtverwaltung, in den ursprünglichen Zustand zu versetzen.
  Die Kosten hierfür sind in der Baustelleneinrichtung pauschal zu  erfassen.

1. Aushub- und Gründungsmaßnahmen
  Sicherheitsmaßnahmen bei allen Aushub- und Gründungsmaßnahmen sind in die Einheitspreise einzukalkulieren. Diese umfassen alle amtlichen Auflagen und alle erforderlichen Maßnahmen.

1. Verkehrsführung
  Die Kosten für geänderte Führung des öffentlichen Verkehrs durch Beschilderung, Ampeln, Absperrungen und sonstige Maßnahmen sind in die Baustelleneinrichtung einzukalkulieren. Alle Maßnahmen nach Vorschrift der Stadtverwaltung. Anträge sind vom AN rechtzeitig vorzunehmen.

1. Beweissicherung/Protokoll
  Vor Beginn der Arbeiten ist das vorhandene Gelände und die angrenzenden Straßen, Gehwege und Bauwerke mit den städtischen Behörden und dem AG auf evtl. Besonderheiten und Zustand zu begutachten. Darüber ist ein Protokoll zu führen und dem AG und der Bauleitung vorzulegen. Evtl. Bedenken gegen vorgesehene Bauausführungen sind rechtzeitig vor Baubeginn mitzuteilen.

1. Archäologische Denkmalpflege
  Bauunterbrechungen, Baustillstand und Wasserhaltungsmaßnahmen und alle sonstigen, aus Gründen archäologischer Denkmalpflege und den amtlichen Auflagen notwendigen Erschwernisse sind einzukalkulieren.

## Vorbemerkung SiGe-Ko
Vorbemerkung zum Sicherheits- und Gesundheitsschutz auf der Baustelle

Bei diesem Bauvorhaben handelt es sich um eine Baustelle nach der Baustellenverordnung.

Es wird ein Sicherheits- und Gesundheitsschutzkoordinator (SiGe-Ko) eingesetzt.
Von diesem Koordinator wird ein SiGe-Plan erstellt, der dem Auftragnehmer zur Verfügung
gestellt wird.

Sollte es zur Auftragserteilung kommen, sind auf Anweisung des Bauherrn vor Arbeitsbeginn folgende Unterlagen einzureichen:

1. Gefährdungsbeurteilung gem. § 5 des Arbeitsschutzgesetztes.
2. Der Name des zuständigen Vorarbeiters.
3. Name des Ersthelfers (bei einer Kolonne bis 20 Personen muss mind. ein Ersthelfer mit der Grundausbildung von mind. 8 Doppelstunden anwesend sein. (Fortbildung innerhalb von 2 Jahren mit mind. 4 Doppelstunden).

Immer wieder stellen wir fest, dass Handmaschinen ohne Prüfplaketten auf Baustellen benutzt werden. Deshalb folgender Hinweis:

Hinweis aus § 5 BGV A3:  Elektrische Anlagen und Betriebsmittel
Das ortsveränderliche elektrische Betriebsmittel ist regelmäßig (Richtwert 6 Monate) auf ordnungsgemäßen Zustand von Elektrofachkraft zu überprüfen und durch Prüfetikett zu kennzeichnen.

Bei Auftragserteilung werden o.g. Punkte eingehalten bzw. die Unterlagen eingereicht.

## 13 Malerarbeiten

### Titel 01 Prallschutz

**01.1 Vorh. geputzte Kalkzementflächen vorstreichen**
Flächen, sowie Türen und Tore entstauben und
mit geeignetem Haftgrund vorstreichen.

Angeb. Fabrikat: '.........'
Menge: 29,400 m²

**01.2 Vorh. geputzte Kalkzementflächen spachteln**
Flächen bei Unebenheiten spachteln.
Verbrauch: 2000g/m²
nach Rücksprache mit dem Bauherrn.

Angeb. Fabrikat: '.........'
Menge: 29,400 m²

**01.3 Elastische Prallwand**
nach DIN 4102 = B1, bestehend aus ca. 4,5 mm dickem
Velours-Obermaterial und einer ca. 15 mm dicken
Polsterschicht aus geschlossenzelligem, FCKW-frei hergestelltem, dauerelstischen PE-Schaum.
Gesamtdicke: ca. 19 mm Obermaterial und Polsterschicht trennfest mittels Flammkaschierung verbunden. Farbe nach Wahl, entsprechend der aktuellen Musterkarte liefern und auf vorbereiteten Wanduntergrund mit einem vom Hersteller empfohlenen Klebstoff kleben.

MAWI Tex Prallschutz Classic "taiga 608"
oder gleichwertig

Angeb. Fabrikat: '.........'
Menge: 29,400 m²

**01.4 Kantenschutzprofil 8 x 25 mm**
zur Sicherung des Kantenabschlusses im Türbereich, als
oberen Abschluss and an sonstigen freistehenden Kanten des Prallschutzes nach Empfehlung des Herstellers, fachgerecht befestigen.
Menge: 15,000 m

**01.5 Kantenabschluß des Prallschutzes**
durch Umbördelung an Türanschlüssen und als oberen
Abschluss an reistehenden Kanten. Kanten entsprechend der Verlegeanleitung des Herstellers.
Menge: 10,000 m

**01.6 Zulage für das Bekleben der einflügeligen Türen**
Abmessungen: 1,00 x 1,50 m
Menge: 1,000 St

**01.7 Zulage für das Einarbeiten der Fenster**
Zulage für das Einarbeiten der
 Fenster / Türen
Menge: 3,000 St

**01.8 Tür- und Tormuscheln**
Tür- und Tormuscheln
sowie kleine Aussparungen, wie Schalter und Steckdosen, in Prallschutzfläche einarbeiten, entsprechend der
Herstellerangaben.
Menge: 9,000 St

### Titel 02 Malerarbeiten Innen

*Hinweis: Wände:*
Max. Wandhöhen:
Flachdachbereich: 2,70m
Firsthöhe Satteldach: 6,35m
(siehe Plan)

**02.1 Grundierung des Kalkzementputzes**
Wandflächen für die Aufnahme von Tapetenbelägen vorbereiten durch Ausbessern des Putzes sowie Spachteln und Grundieren mit flüssiger Makulatur / Tiefgrund

Angeb. Fabrikat: '.........'

Arbeitshöhe bis 6,35 m
Gerüststellung ist einzukalkulieren.
Menge: 2363,000 m²

**02.2 Laibungen grundieren**
Laibungen grundieren als Zulage zur vorgen. Pos.
Menge: 214,000 m

**02.3 Glasfaser- Vliestapete ohne Struktur**
Glasfaser- Vliestapete ohne Struktur liefern und auf vorbehandelte Decke kleben
Aufmaß und Abrechnung nach Ansichtsfläche.
Glasfaser:
Brillux Crea Glas Gewebe 3100 VG K grob, 215 g/m²
Arbeitshöhe bis 3,05m einschl. Gerüst

Angebotenes
Fabrikat  : '.........'
(vom Bieter anzugeben)
Menge: 1710,000 m²

**02.4 Dispersionsanstrich**
Anstrich auf die vorgenannten Rauhfaserflächen mit Dispersionsfarbe scheuerbeständig, weiß nach Herstellervorschrift bis zur vollständigen Deckung streichen, mind. 2 Arbeitsgänge.
Wand-/Arbeitshöhe bis 6,35 m,
Gerüststellung ist einzukalkulieren.

Angeb. Fabrikat: '.........'
Menge: 2363,000 m²

**02.5 Zulage zum Dispersionsfarbanstrich**
Zulage zum Dispersionsfarbanstrich
für farbig abgetönte Wandflächen auch in Kleinflächen hell bis mittel
Menge: 887,000 m²

**02.6 Zulage zum Dispersionsfarbanstrich**
Zulage zum Dispersionsfarbanstrich
für farbig abgetönte Wandflächen auch in
Kleinflächen.
Vollton
Menge: 887,000 m²

**02.7 Latex auf Rauhfasertapeten**
Zulage zum Dispersionsfarbanstrich Pos 4
Latex-Anstrich, RAL altweiß seidenglänzend,
auf Rauhfasertapeten, Ausführung mind. in
2 Arbeitsgängen, bis zur völligen Deckung.

Wand-/Arbeitshöhe bis 5,70 m
Gerüststellung ist einzukalkulieren.

Angeb. Fabrikat: '.........'
Menge: 887,000 m²

**02.8 Zulage zum Latexfarbanstrich**
Zulage zum Latexfarbanstrich
für farbig abgetönte Wandflächen
auch in Kleinflächen.
Hell bis mittel
Menge: 300,000 m²

**02.9 Zulage zum Latexfarbanstrich**
Zulage zum Latexfarbanstrich
für farbig abgetönte Wandflächen
auch in Kleinflächen.
Vollton
Menge: 300,000 m²

**02.10 Leibungen**
Zulage für das Tapezieren und Streichen
der Laibungen mit Rauhfaser mit Dispersionsfarbe
Menge: 214,000 m

**02.11 Leibungen**
Zulage für das Tapezieren und Streichen
der Laibungen mit Rauhfaser mit Latexanstrich.
Menge: 214,000 m

**02.12 Rauhfasertapete, weiß fein/mittelgrob**
Rauhfasertapete liefern und auf vorbehandelten Putz
Untergrund verkleben.
Aufmaß und Abrechnung nach Ansichtsfläche.
Kornart: weiß fein bis mittelgrob
Arbeitshöhe bis 6,35  m
Gerüststellung ist einzukalkulieren.
Erfurt  Nr. 42
Oder gleichwertig
Angeb. Fabrikat: '.........'
Menge: 653,000 m²

**02.13 Verfugung, dauerelastisch, innen**
Dauerelastischer Fugenverschluss auf Thiokolbasis, in Innenräumen,  einschl. Vorreinigung und Hinterfüllung der Fugen.
Fugenbreite: 6 - 8 mm i.M.
Fugenfarbe: nach Absprache
Menge: 100,000 m

**02.14 Dauerelastische Verfugung**
Dauerelastische Verfugung auf Acrylbasis (überstreichbar) nach den Richtlinien des Herstellers in unterschiedlichen Breiten liefern und herstellen.
Menge: 574,000 lfdm

*Hinweis: Stahlzargen*

**02.15 Anstrich auf grundierten Stahlumfassungszargen für Innentüren,**
Anstrich auf grundierten Stahlumfassungszargen mit Glasseitenteil für Innentüren, deckend, seidenmatt mit folgendem Aufbau:
- Reinigen der Zarge von Staub und evtl. Putzspritzern
- Ausbessern von Schadstellen am Grundanstrich
- schließen der Fugen im Bereich Schließblech bzw an der Zarge
- Voranstrich
- Schlusslackierung, seidenmatt, Alkydharz

Anstrichaufbau und -ausführung nach Herstellervorschriften,
Farbton nach Wahl des Auftraggebers,
Breite/Höhe/Wandstärke:( Rohbaumaße)
1,51m bis 2,01 m / 2,135 m
Breite: 0,115-0,24 m

Angeb. Fabrikat: '.........'
Menge: 12,000 Stk

**02.16 Anstrich auf grundierten Stahlumfassungszargen für Innentüren,**
Anstrich auf grundierten Stahlumfassungszargen für Innentüren, deckend, seidenmatt mit folgendem Aufbau:
- Reinigen der Zarge von Staub und evtl. Putzspritzern
- Ausbessern von Schadstellen am Grundanstrich
- schließen der Fugen im Bereich Schließblech bzw an der  Zarge
- Voranstrich
- Schlusslackierung, seidenmatt, Alkydharz

Anstrichaufbau und -ausführung nach Herstellervorschriften,
Farbton nach Wahl des Auftraggebers,
Breite/Höhe/Wandstärke:
0,76 m bis 1,135 m/2,135 m
Breite: 0,115-0,24 m

Angeb. Fabrikat: '.........'
Menge: 32,000 Stk

**02.17 Anstrich auf grundierten Stahlumfassungszargen für Innentüren,**
Anstrich auf grundierten Stahlumfassungszargen für Innentüren, deckend, seidenmatt mit folgendem Aufbau:
- Reinigen der Zarge von Staub und evtl. Putzspritzern
- Ausbessern von Schadstellen am Grundanstrich
- schließen der Fugen im Bereich Schließblech bzw an der  Zarge
- Voranstrich
- Schlusslackierung, seidenmatt, Alkydharz

Anstrichaufbau und -ausführung nach Herstellervorschriften,
Farbton nach Wahl des Auftraggebers,
Breite/Höhe/Wandstärke:
1,135 m bis 1,51m / 2,135 m
Breite: 0,115-0,24 m

Angeb. Fabrikat: '.........'
Menge: 2,000 Stk

**02.18 Anstrich auf grundierten Stahlumfassungszargen für Innentüren,**
Anstrich auf grundierten Stahlumfassungszargen für die Schiebetür zum Speiseraum, deckend, seidenmatt mit folgendem Aufbau:
- Reinigen der Zarge von Staub und evtl. Putzspritzern
- Ausbessern von Schadstellen am Grundanstrich
- schließen der Fugen im Bereich Schließblech bzw an der  Zarge
- Voranstrich
- Schlusslackierung, seidenmatt, Alkydharz

Anstrichaufbau und -ausführung nach Herstellervorschriften,
Farbton nach Wahl des Auftraggebers,
Breite/Höhe/Wandstärke:
2,01m bis 2,26m / 2,135 m
Breite: 0,24 m

Angeb. Fabrikat: '.........'
Menge: 4,000 Stk

### Titel 03 Malerarbeiten Außen

*Hinweis: Sichtbetonflächen streichen*
Sichtbetonflächen streichen
bei der nachfolgend beschriebenen Position handelt es sich um das Streichen von Sichtbetonflächen in Kleinflächen, wie z.B
Vordächer und hervorstehende Sichtbetonfensterrahmen

**03.1 Betonflächen in Kleinflächen wie folgt behandeln:**
Betonflächen in Kleinflächen im Außenbereich
 wie folgt behandeln:

Reinigen der Flächen von Staub und
- Ausbessern von Schadstellen
- Grundanstrich
- Voranstrich
- Schlusslackierung, seidenmatt

deckend im Farbton nach Wahl des Bauherrn
mit einer hoch beständigen Wetterhaut versehen.

Angeb. Fabrikat: '.........'
Menge: 1,300 m²

### Titel 04 Stundenlohnarbeiten

*Hinweis: Regiearbeiten*
Stundenlohnarbeiten, die eventuell anfallen, sind vor Arbeitsbeginn anzuzeigen und innerhalb von drei Arbeitstagen bescheinigen zu lassen oder innerhalb einer Woche an die Bauleitung zu schicken.

Später vorgelegte Rapportzettel können nicht anerkannt werden.

Meister, Vorarbeiter und Kundendienstmonteure werden mit den Stundensätzen für Facharbeiter vergütet. In den Sätzen sind Auslösung sowie sämtliche Zulagen
enthalten.

Alle auf Nachweis auszuführenden Arbeiten werden bis zur Fertigstellung der Anlage zu diesen Preisen vergütet, Material wird zu den Angebots-Lieferpreisen vergütet !

**04.1 Gesellenstunden**
Gesellenstunden für unvorhergesehene Arbeiten.
Sonst wie vor beschrieben.
Menge: 10,000 Std.

**04.2 Stunden für einen Auszubildenden 1-3 Lehrjahr**
Stunden für einen Auszubildenden 1-3 Lehrjahr,
sonst wie vor beschrieben.
Menge: 10,000 Std.
